# Königin-Elisabeth-Str. 57, 14059 Berlin
Angebotsaufforderung (GAEB DA XML 3.2, DA83)
Projekt: 017151
Währung: EUR
Erstellt mit: GXML Toolbox V3.3 R20230829, iTWO_64 V24.0.454, 14.09.2026

## 271 ISO-Fenster
Datum: 14.09.2026

*Hinweis: Baubeschreibung*
AUFTRAGGEBER:  Covivio 79. GmbH
  c/o Covivio Immobilien GmbH
  Essener Str. 66, 46047,
  Oberhausen, Deutschland

BAUVORHABEN:Königin-Elisabeth-Straße 57
  14059 Berlin

GEWERK:  ISO-Fenster
Angaben zum Bauwerk
Es handelt sich um ein Wohn- und Gewerbehaus aus dem Baujahr 1906 mit 17 Wohn und 2 Gewerbeeinheiten im EG.
Das Gebäude besteht aus einem Keller, EG, 4 OGs und einem Dachgeschoss

Gebäudehöhe (Vorderhaus):  ca. 22,76m
Traufhöhe (Vorderhaus):  ca.18,60m
Traufhöhe (Seitenflügel Links): ca. 18,42m
Traufhöhe (Seitenflügel Links): ca. 18,84m

Ausführungsort:

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Vorderhaus

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Innenhof

Ausführungszeitraum

| ISO-Fenster | 06.01.27 | 29.05.27 |
| --- | --- | --- |
| Vergabe Fenster | 06.01.27 | 27.02.27 |
| Erstellung der Werk- und Montageplanung | 28.02.27 | 14.03.27 |
| Produktion | 15.03.27 | 14.04.27 |
| Rückbau und Montage der Fenster | 15.04.27 | 14.06.27 |

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: ZTV*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis: Vorbemerkung*
Ausstattung und Ausführung wie folgt:

Fensterelemente im 7-Kammer Profilsystem  in flächenversetzter Ausführung mit zwei Anschlagdichtungen, Farbe außen und innen weiß RAL 9016, Dichtungsfarbe grau mit Beschlag.

Hofseitige Fenster Unterlichter mit TRAV-Verglasung inkl. Blendrahmenverbreiterung

Lüftungselement jeweils ein Paar Fensterfalzlüfter pro Fenster

Feinaufmaß und Werkplanung

Informationen für die Terminabstimmung mit den Mietern werden vom AG zur Verfügung gestellt.

Selbständige nachweislich geführte Mietertermine ( 3 Stück) und Hausaushänge

Regelmäßige schriftliche Informationen an den AG über Termine bzgl. Feinaufmaß-/Montage-/Lieferzeiten

Aufmaß zur SR mit Zuordnung der Positionen zu den einzelnen Mieteinehiten / Wohnungen

Im Fensterpreis müssen folgende Nebenleistungen enthalten
sein:

-  1 Aufmaß vor Ort, bei Neubau/Sanierung nur mit Meterriß
-  Demontage, Transport und Entsorgung der alten Fenster

Für evtl. Demontage und Entsorgung von asbesthaltigen Stoffen
wird ein Mehrpreis je nach Aufwand berechnet.
-  äußere Abdichtung, schlagregendicht mit vorkomprimiertem
  Dichtband entsprechender Stärke und Folie A
-  Ausschäumen der Bauanschlußfuge mit PU-Schaum
-  Fensterbankanschlußprofil
-  Schichtstoff Innenfensterbänke, in Standardfarben des Herstellers Spela weiß oder Marmor bianco, andere Farben auf
  Anfrage, Ausladung 20 cm, fertig montiert
-  Innenabdichtung dampfdicht mit überputzbarer Fensterfolie
  oder Dichtband
-  Innenbeleistung mit PVC-Material bis 60 mm Breite
-  Innenversiegelung (Schönheitsfuge)
-  Justieren der Fenster

Es ist dringend darauf zu achten, das der Einbau der neuen Kunststofffenster mit einer größtmöglichen Fensterfläche zu erfolgen hat.
Durch das anbringen des WDVS (ca. 3cm Leibung) darf die Fensterfläche später max. kleiner 10% als vorh. sein.

Ausführungszeit
Der Bieter ist in der Lage, die Arbeiten in 8 Arbeitswochen nach Freigabe der Werkplanung fertigzustellen.

### Bereich 01 Baustelleneinrichtung

#### Abschnitt 01.01 Baustelleneinrichtung

**01.01.0010 Einrichten der Baustelle**
*** Pauschalposition
*** Bedarfsposition ohne GB
Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psch

**01.01.0020 Baustellen WC**
*** Bedarfsposition ohne GB
Toilettenkabine nach Vorschrift der
Arbeitsstättenverordnung S 45 aufstellen, vorhalten, unterhalten und wieder entfernen. Im Unterhalt ist das Entleeren bei Bedarf bzw. Austausch der Kabine enthalten. Nutzung erfolgt durch alle am Bauvorhaben beteiligten Firmen.
Für eine Grundeinsatzzeit von 18 Wochen
Menge: 1,000 Stk

**01.01.0030 Bauzaun auf Anweisung des AG**
*** Bedarfsposition ohne GB
Bauzaun auf Anweisung des AG aus
mobilen Stahlrahmenelementen mit Rundstahlfüllstäben, Stützfüßen aus Beton, incl.
sämtlicher Verbindungen, Kupplungen etc.
Der Zaun ist aufzustellen und nach Abschluss aller Bauarbeiten
wieder abzubauen.

Türen und Tore werden gesondert vergütet.
Zaunhöhe:  2.00 m
Menge: 15,000 lfm

**01.01.0040 zus. Bauschuttcontainer bereitstellen**
*** Bedarfsposition ohne GB
Bauschuttcontainer bereitstellen und abtransportieren, Inhalt fachgerecht entsorgen.

Container für schadstofffreien Abfall bereitstellen, vorhalten für die Dauer der vertraglich festgelegten Ausführungszeit einschließlich Transport zu einer zugelassenen Deponie.
Die Kosten und Gebühren für die Entsorgung werden auf Nachweis gesondert vergütet. geschlossene Form
Abfallart: Bauschutt, gemischter Bauschutt, Verpackungsmaterial, Dämmstoffabfall
Menge: 5,000 m³

**01.01.0050 Einholen der für die ausgeschriebenen Arbeiten benötigten Anträge**
*** Pauschalposition
*** Bedarfsposition ohne GB
Genehmigungen einschließlich Entrichtung der Gebühren
Die Kosten werden auf Nachweis erstattet.
Straßenlandsondernutzung und Verkehrsrechtliche Anordnung.
Menge: 1,000 psch

#### Abschnitt 01.02 Vorarbeiten

*Hinweis: Leitbeschreibung Fenster*
Fensterelement mit Kunststoffrahmen einschließlich Dreifach-Isolierverglasung, vollständiger Beschläge und aller erforderlichen Befestigungs- und Anschlussmittel liefern und fachgerecht montieren.

Gesamtabmessungen: B/H gemäß Einzelposition, angegeben als ca. Rohbaumaße
Form: rechteckig
Fassadenbekleidung: Wärmedämmverbundsystem (WDVS)

Rahmenoberflächen

Oberflächen der Blend- und Flügelrahmen einschließlich aller sichtbaren Profilteile endbehandelt und coextrudiert.

Wetterseitig: RAL 9016, Verkehrsweiß
Raumseitig: RAL 9016, Verkehrsweiß

Anforderungen an den Wärmeschutz

Das Fensterelement ist gemäß DIN EN ISO 10077-1 und DIN 4108-4 auszuführen.

Wärmedurchgangskoeffizient des gesamten Fensterelements: Uw ≤ 0,8 W/(m²K)
Der Uf-Wert ist entsprechend den technischen Erfordernissen zu wählen, darf jedoch 1,1 W/(m²K) nicht überschreiten.
Der Ug-Wert der Verglasung ist so zu wählen, dass der geforderte Uw-Wert des gesamten Fensterelements erreicht wird.

Der Nachweis des Uw-Wertes ist für die angebotene Fensterkonstruktion unter Berücksichtigung der tatsächlichen Elementgröße, Rahmenanteile, Verglasung und Abstandhalter vorzulegen.

Die Kunststofffenster sind gütegesichert nach den einschlägigen RAL-Güte- und Prüfbestimmungen auszuführen. Bei der Montage ist der aktuelle „Leitfaden zur Montage“ der RAL-Gütegemeinschaft Fenster, Fassaden und Haustüren zu beachten.

Anforderungen an den Schallschutz

Die schallschutztechnischen Anforderungen gelten für das gesamte funktionsfähige Fensterelement einschließlich Rahmen, Verglasung, Dichtungen, Beschlägen und Anschlussfugen.

Hofseite:

Schallschutzklasse 2 nach VDI 2719
Bewertetes Schalldämmmaß des Fensters im Prüfstand: Rw ≥ 32 dB

Straßenseite:

Schallschutzklasse 4 nach VDI 2719
Bewertetes Schalldämmmaß des Fensters im Prüfstand: Rw ≥ 42 dB

Die jeweiligen Anforderungen sind den Einzelpositionen beziehungsweise der Fensterliste zu entnehmen. Die erforderlichen Prüf- und Eignungsnachweise sind vom Auftragnehmer vorzulegen.

Anforderungen an die Einbruchhemmung

Anforderungen an die Einbruchhemmung: gemäß Einzelposition.

Die jeweils erforderliche Widerstandsklasse ist den Einzelpositionen beziehungsweise der Fensterliste zu entnehmen. Die angebotene Fensterkonstruktion muss einschließlich Verglasung, Beschlägen, Befestigung und Montage der geforderten Widerstandsklasse entsprechen.

Elementaufteilung und Funktion
Teilung: gemäß Einzelposition und Fensterliste
Funktion: gemäß Einzelposition und Fensterliste
Genaue Elementaufteilung: gemäß den beigefügten Planunterlagen beziehungsweise der Fensterliste
Einzelne Elemente sind spiegelverkehrt auszuführen. Die Ausführungsrichtung ist vor der Fertigung anhand der Planunterlagen und der örtlichen Gegebenheiten zu prüfen.

Vor der Fertigung sind sämtliche Rohbauöffnungen durch den Auftragnehmer eigenverantwortlich aufzumessen. Abweichungen zwischen Planung und Bestand sind der Auftraggeberin unverzüglich mitzuteilen.

Beschläge

Beschläge mit Dreh-vor-Kipp-Funktion, Einhandbedienung und Fehlbedienungssperre.

Die Beschläge müssen für die jeweiligen Flügelgrößen und Flügelgewichte geeignet sein. Die Oberflächengüte ist gemäß RAL-GZ 660 auszuführen. Die Beschläge sind entsprechend den funktionalen und statischen Anforderungen zu dimensionieren.

Sämtliche Beschlagteile müssen dauerhaft korrosionsgeschützt, justierbar und leicht zugänglich sein.

Kunststoffprofile

Kunststoffprofile aus weichmacherfreiem, hochschlagzähem Polyvinylchlorid (PVC-U).

Die Profile dürfen vollständig aus Frischmaterial oder mit einem Rezyklatkern hergestellt werden. Bei Verwendung eines Rezyklatkerns muss dieser im Coextrusionsverfahren hergestellt und umlaufend vollständig mit PVC-U-Frischmaterial abgedeckt sein.

Die Formmasse des Frischmaterials muss hinsichtlich ihrer Materialeigenschaften mindestens dem Typ ISO 1163-PVC-U, EDLP, 082-25-T23 entsprechen.

Mehrkammerprofile aus Kunststoff mit allen statisch und konstruktiv erforderlichen, sendzimirverzinkten Stahlverstärkungen. Flächenversetzte Ausführung mit zweifach abgeschrägter Glasleiste.

Das Profilsystem ist nach den geltenden Güte- und Prüfbestimmungen der RAL-GZ 716 auszuführen. Die Hauptprofile müssen der RAL-Klasse A entsprechen und mit dem Prüfzeichen der zuständigen Gütegemeinschaft gekennzeichnet sein. Sichtbare Profilkanten sind leicht gerundet auszuführen.

Metallteile und Aussteifungen

Sämtliche statisch und konstruktiv erforderlichen Aussteifungen sind aus sendzimirverzinktem Stahl mit einer Mindestwanddicke von 1,5 mm herzustellen.

Die Stahlprofile müssen mindestens der Werkstoffgüte DX51D+Z150 entsprechen. Es gelten die einschlägigen Anforderungen der DIN EN 10346, DIN EN 10162 und DIN EN 10143.

Profilstärken, Profiltiefen und Stahlverstärkungen sind entsprechend den statischen, bauphysikalischen und funktionalen Anforderungen zu dimensionieren.

Die Befestigung und der Lastabtrag sind durch den Auftragnehmer unter Berücksichtigung der technischen und statisch-konstruktiven Anforderungen festzulegen und nachzuweisen.

Lage des Fensterelements: außenbündig in der Rohbauleibung, ohne Anschlag, gemäß den beigefügten Planunterlagen.

Dichtungen und Entwässerung

Die Fensterelemente sind mit den systemgerechten und vom Profilhersteller zugelassenen Dichtungsebenen auszuführen.

Blend- und Flügelrahmenfalze sind entsprechend den Systemvorgaben zu entwässern. Die Glasfalze sind zusätzlich ausreichend zu belüften.

Entwässerungsöffnungen müssen mindestens 6 × 30 mm groß und nach den Herstellervorgaben angeordnet sein. Ein Öffnen der Verstärkungskammern ist nicht zulässig.

Sichtbare Entwässerungsöffnungen sind mit PVC-Abdeckkappen im Farbton der Profile abzudecken.

Bei geschweißten Rahmenverbindungen muss die Nahtgüte der Eck- und T-Verbindungen den geltenden RAL-Gütebestimmungen entsprechen.

Die Bauanschlussfuge ist nach dem Prinzip „innen dichter als außen“ auszuführen:

raumseitig luftdicht und dampfbremsend,
in der mittleren Ebene wärme- und schalldämmend,
außenseitig schlagregendicht und dampfdiffusionsoffen.

Für den unteren Anschluss ist eine geeignete dampfdiffusionsoffene und schlagregendichte Anschlussfolie vorzusehen.

Eckverbindungen

Eckverbindungen sind im Press-Stumpf-Schweißverfahren herzustellen.

Die Gehrungsverbindungen müssen den auftretenden Scheibenlasten und den funktionalen Belastungen dauerhaft standhalten.

Bei Riegeln und Pfosten sind dauerhaft dichte, systemgerechte Schraubverbindungen zulässig.

Schlagregendichtheit

Die Fensterelemente und deren Baukörperanschlüsse sind auf der Außenseite dauerhaft schlagregendicht und dampfdiffusionsoffen auszuführen.

Die erforderliche Klasse der Schlagregendichtheit ist unter Berücksichtigung der Gebäudehöhe, Einbaulage und örtlichen Windbeanspruchung festzulegen und nachzuweisen.

Profilabmessungen
Bautiefe: ca. 80 mm beziehungsweise entsprechend dem angebotenen Profilsystem und den statisch-konstruktiven, wärmeschutztechnischen und schallschutztechnischen Anforderungen
Profilansichtsbreiten: gemäß Detailplanung und Fensterliste
Rahmenverbreiterungen

Fensterelement mit vierseitig umlaufenden Rahmenverbreiterungen gemäß Einzelposition beziehungsweise Fensterliste.

Die wetterseitige Ausführung ist für die Aufnahme einer bauseitigen Blechfensterbank vorzurichten.

Art und Abmessungen der Rahmenverbreiterungen sind vor der Fertigung mit der Detailplanung, dem Wärmedämmverbundsystem, dem Sonnenschutz und den Fensterbankanschlüssen abzustimmen.

Anforderungen an die Verglasung
Dreifach-Wärmeschutz-Isolierverglasung
Ug-Wert entsprechend den technischen Erfordernissen, sodass ein Uw-Wert des gesamten Fensterelements von maximal 0,8 W/(m²K) erreicht wird
Glaswechsel von der Raumseite
Gesamtenergiedurchlassgrad nach DIN EN 410: g = 0,45
Thermisch verbesserter Abstandhalter als „warme Kante“
Glasaufbau entsprechend den Anforderungen an Wärme-, Schall-, Sonnen- und gegebenenfalls Einbruchschutz

Die Glasdicken sind entsprechend den statischen Anforderungen, den Scheibenabmessungen, den Windlasten und den jeweiligen Schallschutzanforderungen zu bestimmen.

Baukörperanschluss und Abdichtung

Die Anschlussfugen sind innen luftdicht, in der mittleren Ebene wärme- und schalldämmend sowie außen schlagregendicht und dampfdiffusionsoffen herzustellen.

Sofern ein Multifunktionsdichtband verwendet wird, muss dieses für die vorhandene Fugenbreite und die Tiefe des Fensterblendrahmens geeignet sein. Das Material muss aus imprägniertem PU-Weichschaum bestehen und für die kombinierte innere, mittlere und äußere Abdichtung von Fensteranschlussfugen zugelassen sein.

Die Verarbeitung hat entsprechend den Herstellervorgaben und dem aktuellen RAL-Montageleitfaden zu erfolgen.

Fenstergriffe

Fenstergriffe für Dreh-Kipp-Fenster, Fabrikat in Anlehnung an Hoppe oder gleichwertig.

Material: Kunststoff
Farbton: Signalweiß, entsprechend K022/U22 beziehungsweise 703616
Ausführung passend zu den jeweiligen funktionalen und einbruchhemmenden Anforderungen

Angebotenes Fabrikat der Griffgarnitur:

..............................................................
Vom Bieter einzutragen

Sonnenschutz

Das Fensterelement ist für die Montage eines Vorbaurollladens mit elektrischem Antrieb vorzurichten. Der Sonnenschutz wird in einem gesonderten Titel ausgeschrieben.

Zur Leistung gehören sämtliche erforderlichen Vorbereitungen am Fensterelement einschließlich der Durchführung für die Elektroleitung sowie der fachgerechten luft-, schlagregen- und dampfdiffusionstechnischen Abdichtung der Durchführung.

Fensterfalzlüfter werden in einer gesonderten Position ausgeschrieben.

Übergabepunkt für den bauseitigen Elektroanschluss: Hirschmann-Steckverbindung beziehungsweise ein technisch gleichwertiges, abgestimmtes Stecksystem.

Angebotener Sonnenschutz:

..........................................'
Vom Bieter einzutragen

Angebotene Fensterkonstruktion

Hersteller und Profilsystem:

..........................................'
Vom Bieter einzutragen

Bautiefe des Profilsystems:

..........................................'
Vom Bieter einzutragen

Angebotener Uw-Wert:

..........................................'
Vom Bieter einzutragen

Angebotener Ug-Wert:

..........................................'

Vom Bieter einzutragen

Angebotenes Schalldämmmaß Rw:

..........................................'.
Vom Bieter einzutragen

Hinweis zur Maßangabe

Das im Kurztext angegebene Maß B × H bezeichnet das Rohbaulichtmaß:

Breite = Breite der Rohbauöffnung
Höhe = Höhe der Rohbauöffnung

Sämtliche Maße sind vor der Fertigung vom Auftragnehmer vor Ort zu prüfen und durch ein Aufmaß zu bestätigen.

Abkürzung

KF = Kunststofffenste
'....................................................'

**01.02.0010 Techn. Bearbeitung, Montageplanung und Terminkoordination mit Mietern**
*** Pauschalposition
Technische Bearbeitung und Montageplanung für den gesamten Umfang der Ausschreibung „Kunststofffenster Königin-Elisabeth-Straße 57“.

Die Leistung umfasst ebenfalls die Terminabstimmung und Koordination mit den Mietern.
Menge: 1,000 psch

**01.02.0020 Bauteile und Einrichtungsgegenstände in Gebäuden, abdecken, Folie**
Schutzabdeckung von Bauteilen und Einrichtungsgegenständen

Angrenzende Bauteile, Bodenbeläge sowie Einrichtungsgegenstände innerhalb der Wohnungen während der gesamten Dauer der Arbeiten fachgerecht mit reißfester Schutzfolie abdecken und schützen.

Dies gilt insbesondere während des Aus- und Einbaus der Fenster- und Türelemente sowie bei den damit verbundenen Putz-, Maler- und Fliesenarbeiten.

Die Leistung umfasst:

Lieferung und fachgerechtes Anbringen der Schutzfolie,
staubdichtes Abkleben und Verkleben sämtlicher Stöße und Randbereiche,
erforderliches Umlegen beziehungsweise Anpassen der Schutzabdeckung während des Bauablaufs,
Vorhalten und Instandhalten der Schutzmaßnahmen während der gesamten Ausführungszeit,
vollständiges Entfernen der Schutzabdeckung nach Abschluss der Arbeiten,
fachgerechte Entsorgung sämtlicher Schutz- und Abdeckmaterialien.

Beschädigungen oder Verunreinigungen infolge unzureichender Schutzmaßnahmen sind durch den Auftragnehmer auf eigene Kosten zu beseitigen.

Abrechnung nach tatsächlich ausgeführter und aufgemessener Abdeckfläche.
Menge: 340,000 m2

**01.02.0030 Staubschutzwände aus PE-Folie mit Holzunterkonstruktion**
Liefern, errichten, während der Ausführungszeit vorhalten und nach Abschluss der Arbeiten vollständig zurückbauen einer temporären Staubschutzwand zum Schutz der angrenzenden Wohnbereiche während der Fensterausbau- und Abbrucharbeiten.

Die Staubschutzwand ist aus einer standsicheren Holzunterkonstruktion aus Kanthölzern bzw. Holzlatten und einer staubdichten Bespannung aus reißfester PE-Folie, mindestens 0,5 mm stark, herzustellen.

Die Folie ist an allen Stößen, Überlappungen sowie an den Anschlüssen zu Wänden, Decken und Fußböden staubdicht abzukleben. Die Konstruktion ist an die örtlichen Gegebenheiten anzupassen und so auszuführen, dass eine wirksame Abschirmung gegen Staub und anfallende Partikel gewährleistet wird. Vorhandene Bauteile und Oberflächen dürfen durch die Befestigung nicht beschädigt werden.

Im Einheitspreis enthalten sind:

Aufmaß und Anpassung an die örtlichen Gegebenheiten
Lieferung sämtlicher Materialien
Herstellung und Montage der Holzunterkonstruktion
Anbringen und staubdichtes Abkleben der PE-Folie
sämtliche Befestigungs- und Verbindungsmittel
erforderliches Nachspannen und Instandhalten während der Bauzeit
vollständiger Rückbau nach Abschluss der Arbeiten
Abtransport und fachgerechte Entsorgung sämtlicher Materialien
Reinigung der betroffenen Anschlussbereiche

Höhe: ca. 2,50 m
Ausführungsort: Wohnungen im EG und 1. OG, im Bereich der Fensterabbrucharbeiten
Ecoworks-ID: SI-1788
Abrechnung: nach tatsächlich ausgeführter Wandfläche
Menge: 25,000 m²

**01.02.0040 Fliesenarbeiten nach Fenstermontage**
*** Bedarfsposition ohne GB
Beschädigte Fliesen sowie Mörtel- und Kleberreste an Fensterlaibungen, Fensterbänken und Stirnseiten in Bädern und Küchen fachgerecht entfernen und entsorgen.

Passende neue Fliesen nach Möglichkeit entsprechend dem Bestand liefern, zuschneiden und im Dünnbettverfahren verlegen. Untergrund vorbereiten und Unebenheiten ausgleichen. Anschlüsse an Fensterrahmen und Fensterbänke mit dauerelastischem, fungizid eingestelltem Sanitärsilikon in Weiß bzw. Grau entsprechend dem Bestand verfugen.

Inkl. sämtlicher erforderlicher Materialien, Zuschnitte, Nebenarbeiten und Entsorgung.
Menge: 100,000 m2

**01.02.0050 Prüffähige statische Berechnung**
*** Pauschalposition
*** Bedarfsposition ohne GB
Erstellen einer vollständigen und prüffähigen statischen Berechnung im Zuge der Werk- und Montageplanung (WMP), einschließlich aller erforderlichen Nachweise, Berechnungen und konstruktiven Angaben.

Die statische Berechnung ist rechtzeitig vor Ausführungsbeginn in digitaler Form zur Prüfung und Freigabe vorzulegen.
Menge: 1,000 psch

### Bereich 02 Kunststofffenster - Straßenseite

#### Abschnitt 02.01 KF-01, 4-teilig mit OL, b/h=ca.1,180/2,150mm, SSK4

*Hinweis: Ausführung*
Teilung:
Fensterelement ist 4-teilig mit OL

| Gesamtabmessungen: | b/h = ca.1,180 / 2,150m / (Abweichung B: 0cm, H: bis -5cm) |
| --- | --- |
| Befestigungsgrund: | MW |
| Funktion: | Stulp Bedarfsflügel links (Feld: 1, 3) / Stulp Arbeitsflügel Dreh-Kipp rechts (Feld: 2, 4) |
| Anforderungen Schallschutz: | SSK-4 |
| Anforderung Einbruchhemmung: | RC 1N |

Einbauort: EG (Gewerbe-02-kann ausfallen!), 1.OG, 2.OG und 3.OG (Straßenseite)

Fensteraufteilung in Anlehnung an den Bestand. Die angegebenen Teilungsmaße sind ca.-Maße. Alle Teilungen sind vor der Fertigung am Bestand aufzumessen und entsprechend auszuführen.

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
**02.01.0010 Lieferung und Montage**
Lieferung und fachgerechte Montage der Fensterelemente einschließlich Herstellung der Bauanschlussfugen nach den geltenden technischen Regeln. Außen schlagregendichte Abdichtung mittels Kompriband, mittig vollständige Hohlraumdämmung mit geeignetem Montageschaum und innen luftdichte Abdichtung mittels Fensteranschlussfolie.

Einschließlich erforderlicher Befestigungsmittel, Anschlussarbeiten, gegebenenfalls notwendiger Verleistungsarbeiten sowie sämtlicher Materialien und Nebenleistungen.
Menge: 20,000 Stk

**02.01.0020 Innenfensterbank**
Lieferung und fachgerechter Einbau einer Innenfensterbank mit einer Ausladung bis 300 mm, Oberfläche weiß, Ausführung ohne Nase. Einschließlich Zuschnitt, seitlicher Anpassungen, Befestigung, Abdichtung der Anschlussfugen sowie sämtlicher erforderlicher Materialien und Nebenarbeiten.
Menge: 25,000 m

**02.01.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 21,000 Stk

**02.01.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 65,000 m

**02.01.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 25,000 m

**02.01.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 40,000 Stk

#### Abschnitt 02.02 KF-01.01, 3-teilig mit OL,b/h=ca.1,180/2,15mm, SSK4 - Bogen

*Hinweis: Ausführung*
Teilung:
Fensterelement ist 3-teilig mit OL (Bogen)

| Gesamtabmessungen: | b/h = ca.1,180/2,150m / (Abweichung B: -8cm, H: -3cm) |
| --- | --- |
| Befestigungsgrund: | MW |
| Funktion: | Kipp (Feld: 1) / Stulp Bedarfsflügel links (Feld: 2) / Stulp Arbeitsflügel Dreh-Kipp rechts (Feld: 3) |
| Anforderungen Schallschutz: | SSK-4 |
| Anforderung Einbruchhemmung: | RC 1N |

Einbauort: 4.OG

Fensteraufteilung in Anlehnung an den Bestand. Die angegebenen Teilungsmaße sind ca.-Maße. Alle Teilungen sind vor der Fertigung am Bestand aufzumessen und entsprechend auszuführen.

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
**02.02.0010 Lieferung und Montage**
Lieferung und fachgerechte Montage der Fensterelemente einschließlich Herstellung der Bauanschlussfugen nach den geltenden technischen Regeln. Außen schlagregendichte Abdichtung mittels Kompriband, mittig vollständige Hohlraumdämmung mit geeignetem Montageschaum und innen luftdichte Abdichtung mittels Fensteranschlussfolie.

Einschließlich erforderlicher Befestigungsmittel, Anschlussarbeiten, gegebenenfalls notwendiger Verleistungsarbeiten sowie sämtlicher Materialien und Nebenleistungen.
Menge: 5,000 Stk

**02.02.0020 Innenfensterbank**
Lieferung und fachgerechter Einbau einer Innenfensterbank mit einer Ausladung bis 300 mm, Oberfläche weiß, Ausführung ohne Nase. Einschließlich Zuschnitt, seitlicher Anpassungen, Befestigung, Abdichtung der Anschlussfugen sowie sämtlicher erforderlicher Materialien und Nebenarbeiten.
Menge: 4,000 m

**02.02.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 5,000 Stk

**02.02.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 18,000 m

**02.02.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 4,000 m

**02.02.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 10,000 Stk

#### Abschnitt 02.03 KF-08, 2-teilig mit OL,b/h=ca.550/2,150mm, SSK4

*Hinweis: Ausführung*
Teilung:
Fensterelement ist 2-teilig mit OL

| Gesamtabmessungen: | b/h = ca.550/2,150m / (Abweichung B: bis -3cm, H: bis -2cm) |
| --- | --- |
| Befestigungsgrund: | MW |
| Funktion: | Dreh-Kipp links / Fenster (Öffnung 1, 2) |
| Anforderungen Schallschutz: | SSK-4 |
| Anforderung Einbruchhemmung: | RC 1N |

Einbauort: 1. OG und 2.OG

Fensteraufteilung in Anlehnung an den Bestand. Die angegebenen Teilungsmaße sind ca.-Maße. Alle Teilungen sind vor der Fertigung am Bestand aufzumessen und entsprechend auszuführen.

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
**02.03.0010 Lieferung und Montage**
Lieferung und fachgerechte Montage der Fensterelemente einschließlich Herstellung der Bauanschlussfugen nach den geltenden technischen Regeln. Außen schlagregendichte Abdichtung mittels Kompriband, mittig vollständige Hohlraumdämmung mit geeignetem Montageschaum und innen luftdichte Abdichtung mittels Fensteranschlussfolie.

Einschließlich erforderlicher Befestigungsmittel, Anschlussarbeiten, gegebenenfalls notwendiger Verleistungsarbeiten sowie sämtlicher Materialien und Nebenleistungen.
Menge: 6,000 Stk

**02.03.0020 Innenfensterbank**
Lieferung und fachgerechter Einbau einer Innenfensterbank mit einer Ausladung bis 300 mm, Oberfläche weiß, Ausführung ohne Nase. Einschließlich Zuschnitt, seitlicher Anpassungen, Befestigung, Abdichtung der Anschlussfugen sowie sämtlicher erforderlicher Materialien und Nebenarbeiten.
Menge: 6,000 m

**02.03.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 6,000 Stk

**02.03.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 30,000 m

**02.03.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 6,000 m

**02.03.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 12,000 Stk

#### Abschnitt 02.04 KF-09, 4-teilig mit OL,b/h=ca.1,150x 2,950mm ,SSK4 - Türelement

*Hinweis: Ausführung*
Teilung:
Fensterelement ist 3-teilig mit OL

| Gesamtabmessungen: | b/h = ca.1,150x 2,950m |
| --- | --- |
| Befestigungsgrund: | MW |
| Funktion: | Kipp (Feld: 1) / Stulp Bedarfsflügel links (Feld: 2) / Stulp Arbeitsflügel Dreh-Kipp rechts (Feld: 3) |
| Anforderungen Schallschutz: | SSK-4 |
| Anforderung Einbruchhemmung: | RC 1N |

Einbauort: 4.OG

Fensteraufteilung in Anlehnung an den Bestand. Die angegebenen Teilungsmaße sind ca.-Maße. Alle Teilungen sind vor der Fertigung am Bestand aufzumessen und entsprechend auszuführen.

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
**02.04.0010 Lieferung und Montage**
Lieferung und fachgerechte Montage der Fensterelemente einschließlich Herstellung der Bauanschlussfugen nach den geltenden technischen Regeln. Außen schlagregendichte Abdichtung mittels Kompriband, mittig vollständige Hohlraumdämmung mit geeignetem Montageschaum und innen luftdichte Abdichtung mittels Fensteranschlussfolie.

Einschließlich erforderlicher Befestigungsmittel, Anschlussarbeiten, gegebenenfalls notwendiger Verleistungsarbeiten sowie sämtlicher Materialien und Nebenleistungen.
Menge: 2,000 Stk

**02.04.0020 Innenfensterbank**
Lieferung und fachgerechter Einbau einer Innenfensterbank mit einer Ausladung bis 300 mm, Oberfläche weiß, Ausführung ohne Nase. Einschließlich Zuschnitt, seitlicher Anpassungen, Befestigung, Abdichtung der Anschlussfugen sowie sämtlicher erforderlicher Materialien und Nebenarbeiten.
Menge: 2,300 m

**02.04.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**02.04.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 15,000 m

**02.04.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 2,300 m

**02.04.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 4,000 Stk

#### Abschnitt 02.05 KF-09.01, 4-teilig mit OL,b/h=ca.1,150x 2,950mm ,SSK4 - Bogen -Türelement

*Hinweis: Ausführung*
Teilung:
Fensterelement ist 3-teilig mit OL

| Gesamtabmessungen: | b/h = ca.1,150x 2,950m |
| --- | --- |
| Befestigungsgrund: | MW |
| Funktion: | Kipp (Feld: 1) / Stulp Bedarfsflügel links (Feld: 2) / Stulp Arbeitsflügel Dreh-Kipp rechts (Feld: 3) |
| Anforderungen Schallschutz: | SSK-4 |
| Anforderung Einbruchhemmung: | RC 1N |

Einbauort: 4.OG

Fensteraufteilung in Anlehnung an den Bestand. Die angegebenen Teilungsmaße sind ca.-Maße. Alle Teilungen sind vor der Fertigung am Bestand aufzumessen und entsprechend auszuführen.

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
**02.05.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**02.05.0020 Innenfensterbank**
Lieferung und fachgerechter Einbau einer Innenfensterbank mit einer Ausladung bis 300 mm, Oberfläche weiß, Ausführung ohne Nase. Einschließlich Zuschnitt, seitlicher Anpassungen, Befestigung, Abdichtung der Anschlussfugen sowie sämtlicher erforderlicher Materialien und Nebenarbeiten.
Menge: 1,200 m

**02.05.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**02.05.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 7,000 m

**02.05.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 1,200 m

**02.05.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 02.06 KF-14, 6-teilig mit OL,b/h=ca.1,700/2,150mm,SSK4

*Hinweis: Ausführung*
Teilung:
Fensterelement ist 6-teilig mit OL

| Gesamtabmessungen: | b/h = ca. 1,700/2,150m / (Abweichung B: bis 5cm, H: bis -4cm) |
| --- | --- |
| Befestigungsgrund: | MW |
| Funktion: | Kipp (Feld: 1, 2, 3) / Dreh/Kipp (Feld: 4) / Stulp Bedarfsflügel links (Feld: 5) / Stulp Arbeitsflügel Dreh-Kipp rechts (Feld: 6) |
| Anforderungen Schallschutz: | SSK-4 |
| Anforderung Einbruchhemmung: | RC 1N |

Einbauort: 1.OG, 2.OG und 3.OG

Fensteraufteilung in Anlehnung an den Bestand. Die angegebenen Teilungsmaße sind ca.-Maße. Alle Teilungen sind vor der Fertigung am Bestand aufzumessen und entsprechend auszuführen.

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
**02.06.0010 Lieferung und Montage**
Lieferung und fachgerechte Montage der Fensterelemente einschließlich Herstellung der Bauanschlussfugen nach den geltenden technischen Regeln. Außen schlagregendichte Abdichtung mittels Kompriband, mittig vollständige Hohlraumdämmung mit geeignetem Montageschaum und innen luftdichte Abdichtung mittels Fensteranschlussfolie.

Einschließlich erforderlicher Befestigungsmittel, Anschlussarbeiten, gegebenenfalls notwendiger Verleistungsarbeiten sowie sämtlicher Materialien und Nebenleistungen.
Menge: 3,000 Stk

**02.06.0020 Innenfensterbank**
Lieferung und fachgerechter Einbau einer Innenfensterbank mit einer Ausladung bis 300 mm, Oberfläche weiß, Ausführung ohne Nase. Einschließlich Zuschnitt, seitlicher Anpassungen, Befestigung, Abdichtung der Anschlussfugen sowie sämtlicher erforderlicher Materialien und Nebenarbeiten.
Menge: 5,000 m

**02.06.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 3,000 Stk

**02.06.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 20,000 m

**02.06.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 5,000 m

**02.06.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 6,000 Stk

#### Abschnitt 02.07 KF-14.1, 6-teilig mit OL,b/h=ca.1,700/2,150mm,SSK4 - Bogen

*Hinweis: Ausführung*
Teilung:
Fensterelement ist 6-teilig mit OL

| Gesamtabmessungen: | b/h =ca.1,700/2,150m |
| --- | --- |
| Befestigungsgrund: | MW |
| Funktion: | Dreh/Kipp mit Stulp und Oberlicht |
| Anforderungen Schallschutz: | SSK-4 |
| Anforderung Einbruchhemmung: | RC 1N |

Einbauort: 4.OG

Fensteraufteilung in Anlehnung an den Bestand. Die angegebenen Teilungsmaße sind ca.-Maße. Alle Teilungen sind vor der Fertigung am Bestand aufzumessen und entsprechend auszuführen.

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
**02.07.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**02.07.0020 Innenfensterbank**
Lieferung und fachgerechter Einbau einer Innenfensterbank mit einer Ausladung bis 300 mm, Oberfläche weiß, Ausführung ohne Nase. Einschließlich Zuschnitt, seitlicher Anpassungen, Befestigung, Abdichtung der Anschlussfugen sowie sämtlicher erforderlicher Materialien und Nebenarbeiten.
Menge: 1,000 m

**02.07.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**02.07.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 6,000 m

**02.07.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 1,000 m

**02.07.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 02.08 KF-25.1, 8-teilig mit OL,b/h=ca.3,300/2,950mm,SSK4 - gekoppelte Fenster

*Hinweis: Ausführung*
Teilung:
Fensterelement ist 8-teilig mit OL

| Gesamtabmessungen: | b/h =ca.3,30/2,95m |
| --- | --- |
| Befestigungsgrund: | MW |
| Funktion: | Stulp Arbeitsflügel Dreh-Kipp links (Feld: 1, 3) / Stulp Bedarfsflügel rechts (Feld: 2, 4) |
| Anforderungen Schallschutz: | SSK-4 |
| Anforderung Einbruchhemmung: | RC 1N |

Einbauort: 1.OG, 2.OG 3.OG und 4.OG

Fensteraufteilung in Anlehnung an den Bestand. Die angegebenen Teilungsmaße sind ca.-Maße. Alle Teilungen sind vor der Fertigung am Bestand aufzumessen und entsprechend auszuführen.

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
Hinweis: Das Fenster im 1. OG, ME 12 (WE 06), wurde bereits erneuert. Daher wurden die hierfür angesetzten Kosten aus der Angebotssumme herausgenommen.

**02.08.0010 Lieferung und Montage**
Lieferung und fachgerechte Montage der Fensterelemente einschließlich Herstellung der Bauanschlussfugen nach den geltenden technischen Regeln. Außen schlagregendichte Abdichtung mittels Kompriband, mittig vollständige Hohlraumdämmung mit geeignetem Montageschaum und innen luftdichte Abdichtung mittels Fensteranschlussfolie.

Einschließlich erforderlicher Befestigungsmittel, Anschlussarbeiten, gegebenenfalls notwendiger Verleistungsarbeiten sowie sämtlicher Materialien und Nebenleistungen.
Menge: 5,000 Stk

**02.08.0020 Innenfensterbank**
Lieferung und fachgerechter Einbau einer Innenfensterbank mit einer Ausladung bis 300 mm, Oberfläche weiß, Ausführung ohne Nase. Einschließlich Zuschnitt, seitlicher Anpassungen, Befestigung, Abdichtung der Anschlussfugen sowie sämtlicher erforderlicher Materialien und Nebenarbeiten.
Menge: 17,000 m

**02.08.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 5,000 Stk

**02.08.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 50,000 m

**02.08.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 17,000 m

**02.08.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 10,000 Stk

### Bereich 03 Kunststofffenster - Hofseite Mitte

#### Abschnitt 03.01 KF-01, 4--teilig, b/h=c a. 1,18/2,15m, SSK2

*Hinweis: Ausführung*
Teilung:
Fensterelement ist 4-teilig mit OL

| Gesamtabmessungen: | b/h = ca.1,180 / 2,150m / (Abweichung B: 10cm, H: bis 9 cm) |
| --- | --- |
| Befestigungsgrund: | MW |
| Funktion: | Stulp Bedarfsflügel links (Feld: 1, 3) / Stulp Arbeitsflügel Dreh-Kipp rechts (Feld: 2, 4) |
| Anforderungen Schallschutz: | SSK-2 |
| Anforderung Einbruchhemmung: | RC 1N |

Einbauort: EG (Gewerbe-02-kann ausfallen!), 1.OG, 2.OG und 3.OG

Fensteraufteilung in Anlehnung an den Bestand. Die angegebenen Teilungsmaße sind ca.-Maße. Alle Teilungen sind vor der Fertigung am Bestand aufzumessen und entsprechend auszuführen.

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
**03.01.0010 Lieferung und Montage**
Lieferung und fachgerechte Montage der Fensterelemente einschließlich Herstellung der Bauanschlussfugen nach den geltenden technischen Regeln. Außen schlagregendichte Abdichtung mittels Kompriband, mittig vollständige Hohlraumdämmung mit geeignetem Montageschaum und innen luftdichte Abdichtung mittels Fensteranschlussfolie.

Einschließlich erforderlicher Befestigungsmittel, Anschlussarbeiten, gegebenenfalls notwendiger Verleistungsarbeiten sowie sämtlicher Materialien und Nebenleistungen.
Menge: 7,000 Stk

**03.01.0020 Innenfensterbank**
Lieferung und fachgerechter Einbau einer Innenfensterbank mit einer Ausladung bis 300 mm, Oberfläche weiß, Ausführung ohne Nase. Einschließlich Zuschnitt, seitlicher Anpassungen, Befestigung, Abdichtung der Anschlussfugen sowie sämtlicher erforderlicher Materialien und Nebenarbeiten.
Menge: 8,500 m

**03.01.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 7,000 Stk

**03.01.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 40,000 m

**03.01.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 8,500 m

**03.01.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 10,000 Stk

#### Abschnitt 03.02 KF-02, 2-teilig mit OL, b/h= ca.0,950/2,200mm, SSK2

*Hinweis: Ausführung*
Teilung:
Fensterelement ist 2-teilig mit Oberlicht.

| Gesamtabmessungen: | b/h = ca.0,950 x 2.200 m |
| --- | --- |
| Befestigungsgrund: | MW |
| Funktion: | Dreh-Kipp links / Fenster (Öffnung 1, 2) |
| Anforderungen Schallschutz: | SSK-2 |
| Anforderung Einbruchhemmung: | RC 1N |

Einbauort 1.OG, 2.OG und 3.OG

Fensteraufteilung in Anlehnung an den Bestand. Die angegebenen Teilungsmaße sind ca.-Maße. Alle Teilungen sind vor der Fertigung am Bestand aufzumessen und entsprechend auszuführen.

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
**03.02.0010 Lieferung und Montage**
Lieferung und fachgerechte Montage der Fensterelemente einschließlich Herstellung der Bauanschlussfugen nach den geltenden technischen Regeln. Außen schlagregendichte Abdichtung mittels Kompriband, mittig vollständige Hohlraumdämmung mit geeignetem Montageschaum und innen luftdichte Abdichtung mittels Fensteranschlussfolie.

Einschließlich erforderlicher Befestigungsmittel, Anschlussarbeiten, gegebenenfalls notwendiger Verleistungsarbeiten sowie sämtlicher Materialien und Nebenleistungen.
Menge: 3,000 Stk

**03.02.0020 Innenfensterbank**
Lieferung und fachgerechter Einbau einer Innenfensterbank mit einer Ausladung bis 300 mm, Oberfläche weiß, Ausführung ohne Nase. Einschließlich Zuschnitt, seitlicher Anpassungen, Befestigung, Abdichtung der Anschlussfugen sowie sämtlicher erforderlicher Materialien und Nebenarbeiten.
Menge: 3,000 m

**03.02.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 3,000 Stk

**03.02.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 18,000 m

**03.02.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 6,000 m

**03.02.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 6,000 Stk

#### Abschnitt 03.03 KF-03, 4-teilig mit OL, b/h= ca. 1,250/2,150mm, SSK2

*Hinweis: Ausführung*
Teilung:
Fensterelement ist 4-teilig mit OL

| Gesamtabmessungen: | b/h = ca.1,150x 2,000m |
| --- | --- |
| Befestigungsgrund: | MW |
| Funktion: | Stulp Bedarfsflügel links (Feld: 1, 3) / Stulp Arbeitsflügel Dreh-Kipp rechts (Feld: 2, 4) |
| Anforderungen Schallschutz: | SSK-2 |
| Anforderung Einbruchhemmung: | RC 1N |

Einbauort: 3.OG und 4.OG

:
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
**03.03.0010 Lieferung und Montage**
Lieferung und fachgerechte Montage der Fensterelemente einschließlich Herstellung der Bauanschlussfugen nach den geltenden technischen Regeln. Außen schlagregendichte Abdichtung mittels Kompriband, mittig vollständige Hohlraumdämmung mit geeignetem Montageschaum und innen luftdichte Abdichtung mittels Fensteranschlussfolie.

Einschließlich erforderlicher Befestigungsmittel, Anschlussarbeiten, gegebenenfalls notwendiger Verleistungsarbeiten sowie sämtlicher Materialien und Nebenleistungen.
Menge: 3,000 Stk

**03.03.0020 Innenfensterbank**
Lieferung und fachgerechter Einbau einer Innenfensterbank mit einer Ausladung bis 300 mm, Oberfläche weiß, Ausführung ohne Nase. Einschließlich Zuschnitt, seitlicher Anpassungen, Befestigung, Abdichtung der Anschlussfugen sowie sämtlicher erforderlicher Materialien und Nebenarbeiten.
Menge: 3,400 m

**03.03.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 3,000 Stk

**03.03.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 16,000 m

**03.03.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 3,400 m

**03.03.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 6,000 Stk

#### Abschnitt 03.04 KF-11, 4-teilig mit OL, b/h= ca. 0,750/2,000mm, SSK2

*Hinweis: Ausführung*
Teilung:
Fensterelement ist 2-teilig mit OL.

| Gesamtabmessungen: | b/h = ca.0,750 x 2,000m |
| --- | --- |
| Befestigungsgrund: | MW |
| Funktion: | Dreh-Kipp links / Fenster (Öffnung 1, 2) |
| Anforderungen Schallschutz: | SSK-2 |
| Anforderung Einbruchhemmung: | RC 1N |

Einbauort 4.OG

Fensteraufteilung in Anlehnung an den Bestand. Die angegebenen Teilungsmaße sind ca.-Maße. Alle Teilungen sind vor der Fertigung am Bestand aufzumessen und entsprechend auszuführen.

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
**03.04.0010 Lieferung und Montage**
Lieferung und Montage Elemente incl. Bauanschlußfuge
mit Kompriband außen, schäumen, Fensterfolie innen,
ggf. Verleistung
Menge: 1,000 Stk

**03.04.0020 Innenfensterbank**
Lieferung und fachgerechter Einbau einer Innenfensterbank mit einer Ausladung bis 300 mm, Oberfläche weiß, Ausführung ohne Nase. Einschließlich Zuschnitt, seitlicher Anpassungen, Befestigung, Abdichtung der Anschlussfugen sowie sämtlicher erforderlicher Materialien und Nebenarbeiten.
Menge: 0,750 m

**03.04.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**03.04.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 5,000 m

**03.04.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,750 m

**03.04.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 03.05 KF-12, 4--teilig mit OL, b/h=c a. 1,300/2,300mm, SSK2

*Hinweis: Ausführung*
Teilung:
Fensterelement ist 4-teilig mit OL.

| Gesamtabmessungen: | b/h = ca.1,300 x 2,300m |
| --- | --- |
| Befestigungsgrund: | MW |
| Funktion: | Stulp Bedarfsflügel links (Feld: 1, 3) / Stulp Arbeitsflügel Dreh-Kipp rechts (Feld: 2, 4) / Fenster (Öffnung 2) |
| Anforderungen Schallschutz: | SSK-2 |
| Anforderung Einbruchhemmung: | RC 1N |

Einbauort: 2.OG und 4.OG

Fensteraufteilung in Anlehnung an den Bestand. Die angegebenen Teilungsmaße sind ca.-Maße. Alle Teilungen sind vor der Fertigung am Bestand aufzumessen und entsprechend auszuführen.

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
**03.05.0010 Lieferung und Montage**
Lieferung und Montage Elemente incl. Bauanschlußfuge
mit Kompriband außen, schäumen, Fensterfolie innen,
ggf. Verleistung
Menge: 2,000 Stk

**03.05.0020 Innenfensterbank**
Lieferung und fachgerechter Einbau einer Innenfensterbank mit einer Ausladung bis 300 mm, Oberfläche weiß, Ausführung ohne Nase. Einschließlich Zuschnitt, seitlicher Anpassungen, Befestigung, Abdichtung der Anschlussfugen sowie sämtlicher erforderlicher Materialien und Nebenarbeiten.
Menge: 3,000 m

**03.05.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**03.05.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 12,000 m

**03.05.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 3,000 m

**03.05.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 4,000 Stk

### Bereich 04 Kunststofffenster - Hofseite Rechts

#### Abschnitt 04.01 KF-01, 4--teilig, b/h=c a. 1,18/2,15m, SSK2

*Hinweis: Ausführung*
Teilung:
Fensterelement ist 4-teilig mit OL

| Gesamtabmessungen: | b/h = ca.1,180 / 2,150m / (Abweichung B: 10cm, H: bis 9 cm) |
| --- | --- |
| Befestigungsgrund: | MW |
| Funktion: | Stulp Bedarfsflügel links (Feld: 1, 3) / Stulp Arbeitsflügel Dreh-Kipp rechts (Feld: 2, 4) |
| Anforderungen Schallschutz: | SSK-2 |
| Anforderung Einbruchhemmung: | RC 1N |

Einbauort: 1.OG, 2.OG und 3.OG

Fensteraufteilung in Anlehnung an den Bestand. Die angegebenen Teilungsmaße sind ca.-Maße. Alle Teilungen sind vor der Fertigung am Bestand aufzumessen und entsprechend auszuführen.

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
**04.01.0010 Lieferung und Montage**
Lieferung und fachgerechte Montage der Fensterelemente einschließlich Herstellung der Bauanschlussfugen nach den geltenden technischen Regeln. Außen schlagregendichte Abdichtung mittels Kompriband, mittig vollständige Hohlraumdämmung mit geeignetem Montageschaum und innen luftdichte Abdichtung mittels Fensteranschlussfolie.

Einschließlich erforderlicher Befestigungsmittel, Anschlussarbeiten, gegebenenfalls notwendiger Verleistungsarbeiten sowie sämtlicher Materialien und Nebenleistungen.
Menge: 6,000 Stk

**04.01.0020 Innenfensterbank**
Lieferung und fachgerechter Einbau einer Innenfensterbank mit einer Ausladung bis 300 mm, Oberfläche weiß, Ausführung ohne Nase. Einschließlich Zuschnitt, seitlicher Anpassungen, Befestigung, Abdichtung der Anschlussfugen sowie sämtlicher erforderlicher Materialien und Nebenarbeiten.
Menge: 7,000 m

**04.01.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 6,000 Stk

**04.01.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 33,000 m

**04.01.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 7,000 m

**04.01.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 12,000 Stk

#### Abschnitt 04.02 KF-03, 4-teilig mit OL, b/h= ca. 1,150/2,000mm, SSK2

*Hinweis: Ausführung*
Teilung:
Fensterelement ist 4-teilig mit OL

| Gesamtabmessungen: | b/h = ca.1,150x 2,000m |
| --- | --- |
| Befestigungsgrund: | MW |
| Funktion: | Stulp Bedarfsflügel links (Feld: 1, 3) / Stulp Arbeitsflügel Dreh-Kipp rechts (Feld: 2, 4) |
| Anforderungen Schallschutz: | SSK-2 |
| Anforderung Einbruchhemmung: | RC 1N |

Einbauort: 4.OG

:
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
**04.02.0010 Lieferung und Montage**
Lieferung und fachgerechte Montage der Fensterelemente einschließlich Herstellung der Bauanschlussfugen nach den geltenden technischen Regeln. Außen schlagregendichte Abdichtung mittels Kompriband, mittig vollständige Hohlraumdämmung mit geeignetem Montageschaum und innen luftdichte Abdichtung mittels Fensteranschlussfolie.

Einschließlich erforderlicher Befestigungsmittel, Anschlussarbeiten, gegebenenfalls notwendiger Verleistungsarbeiten sowie sämtlicher Materialien und Nebenleistungen.
Menge: 2,000 Stk

**04.02.0020 Innenfensterbank**
Lieferung und fachgerechter Einbau einer Innenfensterbank mit einer Ausladung bis 300 mm, Oberfläche weiß, Ausführung ohne Nase. Einschließlich Zuschnitt, seitlicher Anpassungen, Befestigung, Abdichtung der Anschlussfugen sowie sämtlicher erforderlicher Materialien und Nebenarbeiten.
Menge: 2,500 m

**04.02.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**04.02.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 11,000 m

**04.02.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 2,500 m

**04.02.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 4,000 Stk

#### Abschnitt 04.03 KF-05, 2-teilig mit OL, b/h= ca.0,400/2,050mm, SSK2

*Hinweis: Ausführung*
Teilung:
Fensterelement ist 2-teilig mit Oberlicht.

| Gesamtabmessungen: | b/h = ca.0,400 x 2.050 m |
| --- | --- |
| Befestigungsgrund: | MW |
| Funktion: | Dreh-Kipp links / Griff Fenster (Öffnung 1, 2) |
| Anforderungen Schallschutz: | SSK-2 |
| Anforderung Einbruchhemmung: | RC 1N |

Einbauort: 4.OG

Fensteraufteilung in Anlehnung an den Bestand. Die angegebenen Teilungsmaße sind ca.-Maße. Alle Teilungen sind vor der Fertigung am Bestand aufzumessen und entsprechend auszuführen.

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
**04.03.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**04.03.0020 Innenfensterbank**
Lieferung und fachgerechter Einbau einer Innenfensterbank mit einer Ausladung bis 300 mm, Oberfläche weiß, Ausführung ohne Nase. Einschließlich Zuschnitt, seitlicher Anpassungen, Befestigung, Abdichtung der Anschlussfugen sowie sämtlicher erforderlicher Materialien und Nebenarbeiten.
Menge: 0,400 m

**04.03.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**04.03.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 4,600 m

**04.03.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,400 m

**04.03.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 04.04 KF-06, 4 teilig mit OL, b/h=1,450/2,450mm, SSK2

*Hinweis: Ausführung*
Teilung:
Fensterelement ist 4-teilig mit Oberlicht.

| Gesamtabmessungen: | b/h = ca.1,450 x 2.450 m |
| --- | --- |
| Befestigungsgrund: | MW |
| Benötigt Brüstung: | Nein |
| Funktion: | Stulp Bedarfsflügel links (Feld: 1, 3) / Stulp Arbeitsflügel Dreh-Kipp rechts (Feld: 2, 4) |
| Anforderungen Schallschutz: | SSK-2 |
| Anforderung Einbruchhemmung: | RC 1N |

Einbauort: 2. OG, 3. OG und 4. OG

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
**04.04.0010 Lieferung und Montage**
Lieferung und fachgerechte Montage der Fensterelemente einschließlich Herstellung der Bauanschlussfugen nach den geltenden technischen Regeln. Außen schlagregendichte Abdichtung mittels Kompriband, mittig vollständige Hohlraumdämmung mit geeignetem Montageschaum und innen luftdichte Abdichtung mittels Fensteranschlussfolie.

Einschließlich erforderlicher Befestigungsmittel, Anschlussarbeiten, gegebenenfalls notwendiger Verleistungsarbeiten sowie sämtlicher Materialien und Nebenleistungen.
Menge: 4,000 Stk

**04.04.0020 Innenfensterbank**
Lieferung und fachgerechter Einbau einer Innenfensterbank mit einer Ausladung bis 300 mm, Oberfläche weiß, Ausführung ohne Nase. Einschließlich Zuschnitt, seitlicher Anpassungen, Befestigung, Abdichtung der Anschlussfugen sowie sämtlicher erforderlicher Materialien und Nebenarbeiten.
Menge: 6,000 m

**04.04.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 4,000 Stk

**04.04.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 26,000 m

**04.04.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 6,000 m

**04.04.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 8,000 Stk

#### Abschnitt 04.05 KF-07 1-teilig, b/h=0,400/0,700mm, SSK2

*Hinweis: Ausführung*
Teilung:
Fensterelement ist 1-teilig.

| Gesamtabmessungen: | b/h = ca.0,350 x 0,700 m |
| --- | --- |
| Befestigungsgrund: | MW |
| Benötigt Brüstung: | Nein |
| Funktion: | Dreh-Kipp links / Fenster (Öffnung 1) |
| Anforderungen Schallschutz: | SSK-2 |
| Anforderung Einbruchhemmung: | RC 1N |

 Einbauort: 3.OG

Fensteraufteilung in Anlehnung an den Bestand. Die angegebenen Teilungsmaße sind ca.-Maße. Alle Teilungen sind vor der Fertigung am Bestand aufzumessen und entsprechend auszuführen.

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
**04.05.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**04.05.0020 Innenfensterbank**
Lieferung und fachgerechter Einbau einer Innenfensterbank mit einer Ausladung bis 300 mm, Oberfläche weiß, Ausführung ohne Nase. Einschließlich Zuschnitt, seitlicher Anpassungen, Befestigung, Abdichtung der Anschlussfugen sowie sämtlicher erforderlicher Materialien und Nebenarbeiten.
Menge: 0,400 m

**04.05.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**04.05.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 0,350 m

**04.05.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,400 m

**04.05.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 04.06 KF-10 1 teilig, b/h=0,400/1,200mm, SSK2

*Hinweis: Ausführung*
Teilung:
Fensterelement ist 1-teilig.

| Gesamtabmessungen: | b/h = ca.0.400/1,200 m |
| --- | --- |
| Befestigungsgrund: | MW |
| Benötigt Brüstung: | Nein |
| Funktion: | Dreh-Kipp links / Fenster (Öffnung 1) |
| Anforderungen Schallschutz: | SSK-2 |
| Anforderung Einbruchhemmung: | RC 1N |

 Einbauort: 1.OG

Fensteraufteilung in Anlehnung an den Bestand. Die angegebenen Teilungsmaße sind ca.-Maße. Alle Teilungen sind vor der Fertigung am Bestand aufzumessen und entsprechend auszuführen.

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
**04.06.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**04.06.0020 Innenfensterbank**
Lieferung und fachgerechter Einbau einer Innenfensterbank mit einer Ausladung bis 300 mm, Oberfläche weiß, Ausführung ohne Nase. Einschließlich Zuschnitt, seitlicher Anpassungen, Befestigung, Abdichtung der Anschlussfugen sowie sämtlicher erforderlicher Materialien und Nebenarbeiten.
Menge: 0,400 m

**04.06.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**04.06.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 3,000 m

**04.06.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,400 m

**04.06.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

### Bereich 05 Kunststofffenster - Hofseite Links

#### Abschnitt 05.01 KF-01, 4-teilig mit OL, b/h=ca.1,180/2,150mm, SSK2

*Hinweis: Ausführung*
Teilung:
Fensterelement ist 4-teilig mit OL

| Gesamtabmessungen: | b/h = ca.1,180 / 2,150m / (Abweichung B: 0cm, H: bis -5cm) |
| --- | --- |
| Befestigungsgrund: | MW |
| Funktion: | Stulp Bedarfsflügel links (Feld: 1, 3) / Stulp Arbeitsflügel Dreh-Kipp rechts (Feld: 2, 4) |
| Anforderungen Schallschutz: | SSK-2 |
| Anforderung Einbruchhemmung: | RC 1N |

Einbauort: EG, 1.OG, 2.OG und 3.OG

Fensteraufteilung in Anlehnung an den Bestand. Die angegebenen Teilungsmaße sind ca.-Maße. Alle Teilungen sind vor der Fertigung am Bestand aufzumessen und entsprechend auszuführen.

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
**05.01.0010 Lieferung und Montage**
Lieferung und fachgerechte Montage der Fensterelemente einschließlich Herstellung der Bauanschlussfugen nach den geltenden technischen Regeln. Außen schlagregendichte Abdichtung mittels Kompriband, mittig vollständige Hohlraumdämmung mit geeignetem Montageschaum und innen luftdichte Abdichtung mittels Fensteranschlussfolie.

Einschließlich erforderlicher Befestigungsmittel, Anschlussarbeiten, gegebenenfalls notwendiger Verleistungsarbeiten sowie sämtlicher Materialien und Nebenleistungen.
Menge: 16,000 Stk

**05.01.0020 Innenfensterbank**
Lieferung und fachgerechter Einbau einer Innenfensterbank mit einer Ausladung bis 300 mm, Oberfläche weiß, Ausführung ohne Nase. Einschließlich Zuschnitt, seitlicher Anpassungen, Befestigung, Abdichtung der Anschlussfugen sowie sämtlicher erforderlicher Materialien und Nebenarbeiten.
Menge: 18,500 m

**05.01.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 16,000 Stk

**05.01.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 61,000 m

**05.01.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 18,500 m

**05.01.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 32,000 Stk

#### Abschnitt 05.02 KF-01.2, 2-teilig mit OL, b/h=ca.1,180/2,150mm, SSK2

*Hinweis: Ausführung*
Teilung:
Fensterelement ist 2-teilig mit OL

| Gesamtabmessungen: | b/h = ca.1,180 / 2,150m / (Abweichung B: 0cm, H: bis -5cm) |
| --- | --- |
| Befestigungsgrund: | MW |
| Funktion: | Stulp Bedarfsflügel links (Feld: 1, 3) / Stulp Arbeitsflügel Dreh-Kipp rechts (Feld: 2, 4) |
| Anforderungen Schallschutz: | SSK-2 |
| Anforderung Einbruchhemmung: | RC 1N |

Einbauort: 3.OG

Fensteraufteilung in Anlehnung an den Bestand. Die angegebenen Teilungsmaße sind ca.-Maße. Alle Teilungen sind vor der Fertigung am Bestand aufzumessen und entsprechend auszuführen.

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
**05.02.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**05.02.0020 Innenfensterbank**
Lieferung und fachgerechter Einbau einer Innenfensterbank mit einer Ausladung bis 300 mm, Oberfläche weiß, Ausführung ohne Nase. Einschließlich Zuschnitt, seitlicher Anpassungen, Befestigung, Abdichtung der Anschlussfugen sowie sämtlicher erforderlicher Materialien und Nebenarbeiten.
Menge: 1,100 m

**05.02.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**05.02.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 5,500 m

**05.02.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 1,100 m

**05.02.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 05.03 KF-02, 4-teilig mit OL, b/h= ca.0,950/2,200mm, SSK2

*Hinweis: Ausführung*
Teilung:
Fensterelement ist 2-teilig mit Oberlicht.

| Gesamtabmessungen: | b/h = ca.0,950 x 2.200 m |
| --- | --- |
| Befestigungsgrund: | MW |
| Funktion: | Dreh-Kipp links / Fenster (Öffnung 1, 2) |
| Anforderungen Schallschutz: | SSK-2 |
| Anforderung Einbruchhemmung: | RC 1N |

Einbauort 1.OG, 2.OG und 3.OG

Fensteraufteilung in Anlehnung an den Bestand. Die angegebenen Teilungsmaße sind ca.-Maße. Alle Teilungen sind vor der Fertigung am Bestand aufzumessen und entsprechend auszuführen.

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
**05.03.0010 Lieferung und Montage**
Lieferung und fachgerechte Montage der Fensterelemente einschließlich Herstellung der Bauanschlussfugen nach den geltenden technischen Regeln. Außen schlagregendichte Abdichtung mittels Kompriband, mittig vollständige Hohlraumdämmung mit geeignetem Montageschaum und innen luftdichte Abdichtung mittels Fensteranschlussfolie.

Einschließlich erforderlicher Befestigungsmittel, Anschlussarbeiten, gegebenenfalls notwendiger Verleistungsarbeiten sowie sämtlicher Materialien und Nebenleistungen.
Menge: 5,000 Stk

**05.03.0020 Innenfensterbank**
Lieferung und fachgerechter Einbau einer Innenfensterbank mit einer Ausladung bis 300 mm, Oberfläche weiß, Ausführung ohne Nase. Einschließlich Zuschnitt, seitlicher Anpassungen, Befestigung, Abdichtung der Anschlussfugen sowie sämtlicher erforderlicher Materialien und Nebenarbeiten.
Menge: 6,000 m

**05.03.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 5,000 Stk

**05.03.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 22,000 m

**05.03.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 6,000 m

**05.03.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 10,000 Stk

#### Abschnitt 05.04 KF-03, 4-teilig mit OL, b/h= ca. 1,250/2,150mm, SSK2

*Hinweis: Ausführung*
Teilung:
Fensterelement ist 4-teilig mit OL

| Gesamtabmessungen: | b/h = ca.1,150x 2,000m |
| --- | --- |
| Befestigungsgrund: | MW |
| Funktion: | Stulp Bedarfsflügel links (Feld: 1, 3) / Stulp Arbeitsflügel Dreh-Kipp rechts (Feld: 2, 4) |
| Anforderungen Schallschutz: | SSK-2 |
| Anforderung Einbruchhemmung: | RC 1N |

Einbauort: 4.OG

:
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
**05.04.0010 Lieferung und Montage**
Lieferung und fachgerechte Montage der Fensterelemente einschließlich Herstellung der Bauanschlussfugen nach den geltenden technischen Regeln. Außen schlagregendichte Abdichtung mittels Kompriband, mittig vollständige Hohlraumdämmung mit geeignetem Montageschaum und innen luftdichte Abdichtung mittels Fensteranschlussfolie.

Einschließlich erforderlicher Befestigungsmittel, Anschlussarbeiten, gegebenenfalls notwendiger Verleistungsarbeiten sowie sämtlicher Materialien und Nebenleistungen.
Menge: 7,000 Stk

**05.04.0020 Innenfensterbank**
Lieferung und fachgerechter Einbau einer Innenfensterbank mit einer Ausladung bis 300 mm, Oberfläche weiß, Ausführung ohne Nase. Einschließlich Zuschnitt, seitlicher Anpassungen, Befestigung, Abdichtung der Anschlussfugen sowie sämtlicher erforderlicher Materialien und Nebenarbeiten.
Menge: 8,000 m

**05.04.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 7,000 Stk

**05.04.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 31,000 m

**05.04.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 8,000 m

**05.04.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 14,000 Stk

#### Abschnitt 05.05 KF-04, 4-teilig mit OL, b/h= ca.1,400/2,950mm, SSK2 - Türelement

*Hinweis: Ausführung*
Teilung:
Fensterelement ist 4-teilig mit Oberlicht.

| Gesamtabmessungen: | b/h = ca.1,400 x 2.950 m |
| --- | --- |
| Befestigungsgrund: | MW |
| Funktion: | Stulp Arbeitsflügel Dreh-Kipp links (Feld: 1, 3) / Stulp Bedarfsflügel rechts (Feld: 2, 4) |
| Anforderungen Schallschutz: | SSK-2 |
| Anforderung Einbruchhemmung: | RC 1N |

Einbauort: 2.OG und 3.OG

Fensteraufteilung in Anlehnung an den Bestand. Die angegebenen Teilungsmaße sind ca.-Maße. Alle Teilungen sind vor der Fertigung am Bestand aufzumessen und entsprechend auszuführen.

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
**05.05.0010 Lieferung und Montage**
Lieferung und fachgerechte Montage der Fensterelemente einschließlich Herstellung der Bauanschlussfugen nach den geltenden technischen Regeln. Außen schlagregendichte Abdichtung mittels Kompriband, mittig vollständige Hohlraumdämmung mit geeignetem Montageschaum und innen luftdichte Abdichtung mittels Fensteranschlussfolie.

Einschließlich erforderlicher Befestigungsmittel, Anschlussarbeiten, gegebenenfalls notwendiger Verleistungsarbeiten sowie sämtlicher Materialien und Nebenleistungen.
Menge: 2,000 Stk

**05.05.0020 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**05.05.0030 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 15,000 m

#### Abschnitt 05.06 KF-05, 2-teilig mit OL, b/h= ca.0,400/2,050mm, SSK2

*Hinweis: Ausführung*
Teilung:
Fensterelement ist 2-teilig mit Oberlicht.

| Gesamtabmessungen: | b/h = ca.0,400 x 2.050 m |
| --- | --- |
| Befestigungsgrund: | MW |
| Funktion: | Dreh-Kipp links / Griff Fenster (Öffnung 1, 2) |
| Anforderungen Schallschutz: | SSK-2 |
| Anforderung Einbruchhemmung: | RC 1N |

Einbauort: EG, 1.OG, 3.OG und 4.OG

Fensteraufteilung in Anlehnung an den Bestand. Die angegebenen Teilungsmaße sind ca.-Maße. Alle Teilungen sind vor der Fertigung am Bestand aufzumessen und entsprechend auszuführen.

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
**05.06.0010 Lieferung und Montage**
Lieferung und fachgerechte Montage der Fensterelemente einschließlich Herstellung der Bauanschlussfugen nach den geltenden technischen Regeln. Außen schlagregendichte Abdichtung mittels Kompriband, mittig vollständige Hohlraumdämmung mit geeignetem Montageschaum und innen luftdichte Abdichtung mittels Fensteranschlussfolie.

Einschließlich erforderlicher Befestigungsmittel, Anschlussarbeiten, gegebenenfalls notwendiger Verleistungsarbeiten sowie sämtlicher Materialien und Nebenleistungen.
Menge: 5,000 Stk

**05.06.0020 Innenfensterbank**
Lieferung und fachgerechter Einbau einer Innenfensterbank mit einer Ausladung bis 300 mm, Oberfläche weiß, Ausführung ohne Nase. Einschließlich Zuschnitt, seitlicher Anpassungen, Befestigung, Abdichtung der Anschlussfugen sowie sämtlicher erforderlicher Materialien und Nebenarbeiten.
Menge: 2,100 m

**05.06.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 5,000 Stk

**05.06.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 23,000 m

**05.06.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 2,100 m

**05.06.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 10,000 Stk

#### Abschnitt 05.07 KF-06, 4 teilig mit OL, b/h=1,450/2,450mm, SSK2

*Hinweis: Ausführung*
Teilung:
Fensterelement ist 4-teilig mit Oberlicht.

| Gesamtabmessungen: | b/h = ca.1,450 x 2.450 m |
| --- | --- |
| Befestigungsgrund: | MW |
| Benötigt Brüstung: | Nein |
| Funktion: | Stulp Bedarfsflügel links (Feld: 1, 3) / Stulp Arbeitsflügel Dreh-Kipp rechts (Feld: 2, 4) |
| Anforderungen Schallschutz: | SSK-2 |
| Anforderung Einbruchhemmung: | RC 1N |

Einbauort: 2. OG

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
**05.07.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**05.07.0020 Innenfensterbank**
Lieferung und fachgerechter Einbau einer Innenfensterbank mit einer Ausladung bis 300 mm, Oberfläche weiß, Ausführung ohne Nase. Einschließlich Zuschnitt, seitlicher Anpassungen, Befestigung, Abdichtung der Anschlussfugen sowie sämtlicher erforderlicher Materialien und Nebenarbeiten.
Menge: 2,500 m

**05.07.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**05.07.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 6,500 m

**05.07.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 2,500 m

**05.07.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 05.08 KF-07 1-teilig, b/h=0,400/0,700mm, SSK2

*Hinweis: Ausführung*
Teilung:
Fensterelement ist 1-teilig.

| Gesamtabmessungen: | b/h = ca.0,350 x 0,700 m |
| --- | --- |
| Befestigungsgrund: | MW |
| Benötigt Brüstung: | Nein |
| Funktion: | Dreh-Kipp links / Fenster (Öffnung 1) |
| Anforderungen Schallschutz: | SSK-2 |
| Anforderung Einbruchhemmung: | RC 1N |

 Einbauort: 3.OG

Fensteraufteilung in Anlehnung an den Bestand. Die angegebenen Teilungsmaße sind ca.-Maße. Alle Teilungen sind vor der Fertigung am Bestand aufzumessen und entsprechend auszuführen.

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
**05.08.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**05.08.0020 Innenfensterbank**
Lieferung und fachgerechter Einbau einer Innenfensterbank mit einer Ausladung bis 300 mm, Oberfläche weiß, Ausführung ohne Nase. Einschließlich Zuschnitt, seitlicher Anpassungen, Befestigung, Abdichtung der Anschlussfugen sowie sämtlicher erforderlicher Materialien und Nebenarbeiten.
Menge: 0,500 m

**05.08.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**05.08.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 2,000 m

**05.08.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,500 m

**05.08.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 05.09 KF-09, 4-teilig mit OL, b/h= ca.1,150/2,950mm, SSK2 - Türelement

*Hinweis: Ausführung*
Teilung:
Fensterelement ist 4-teilig mit Oberlicht.

| Gesamtabmessungen: | b/h = ca.1,150 x 2.950 m |
| --- | --- |
| Befestigungsgrund: | MW |
| Funktion: | Stulp Bedarfsflügel links (Feld: 1, 3) / Stulp Arbeitsflügel Dreh-Kipp rechts (Feld: 2, 4) |
| Anforderungen Schallschutz: | SSK-2 |
| Anforderung Einbruchhemmung: | RC 1N |

Einbauort: 1.OG

Fensteraufteilung in Anlehnung an den Bestand. Die angegebenen Teilungsmaße sind ca.-Maße. Alle Teilungen sind vor der Fertigung am Bestand aufzumessen und entsprechend auszuführen.

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
**05.09.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**05.09.0020 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**05.09.0030 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 7,200 m

#### Abschnitt 05.10 KF-10 1 teilig, b/h=0,400/1,200mm, SSK2

*Hinweis: Ausführung*
Teilung:
Fensterelement ist 1-teilig.

| Gesamtabmessungen: | b/h = ca.0.400/1,200 m |
| --- | --- |
| Befestigungsgrund: | MW |
| Benötigt Brüstung: | Nein |
| Funktion: | Dreh-Kipp links / Fenster (Öffnung 1) |
| Anforderungen Schallschutz: | SSK-2 |
| Anforderung Einbruchhemmung: | RC 1N |

 Einbauort: 1.OG und 4.OG

Fensteraufteilung in Anlehnung an den Bestand. Die angegebenen Teilungsmaße sind ca.-Maße. Alle Teilungen sind vor der Fertigung am Bestand aufzumessen und entsprechend auszuführen.

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
**05.10.0010 Lieferung und Montage**
Lieferung und fachgerechte Montage der Fensterelemente einschließlich Herstellung der Bauanschlussfugen nach den geltenden technischen Regeln. Außen schlagregendichte Abdichtung mittels Kompriband, mittig vollständige Hohlraumdämmung mit geeignetem Montageschaum und innen luftdichte Abdichtung mittels Fensteranschlussfolie.

Einschließlich erforderlicher Befestigungsmittel, Anschlussarbeiten, gegebenenfalls notwendiger Verleistungsarbeiten sowie sämtlicher Materialien und Nebenleistungen.
Menge: 2,000 Stk

**05.10.0020 Innenfensterbank**
Lieferung und fachgerechter Einbau einer Innenfensterbank mit einer Ausladung bis 300 mm, Oberfläche weiß, Ausführung ohne Nase. Einschließlich Zuschnitt, seitlicher Anpassungen, Befestigung, Abdichtung der Anschlussfugen sowie sämtlicher erforderlicher Materialien und Nebenarbeiten.
Menge: 0,900 m

**05.10.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**05.10.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 5,600 m

**05.10.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,900 m

**05.10.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 4,000 Stk

#### Abschnitt 05.11 KF-11 2- teilig, b/h=0,750/2,000mm, SSK2

*Hinweis: Ausführung*
Teilung:
Fensterelement ist 2-teilig.

| Gesamtabmessungen: | b/h = ca.0.750/2,000 m |
| --- | --- |
| Befestigungsgrund: | MW |
| Benötigt Brüstung: | Nein |
| Funktion: | Dreh-Kipp links / Fenster (Öffnung 1, 2) |
| Anforderungen Schallschutz: | SSK-2 |
| Anforderung Einbruchhemmung: | RC 1N |

 Einbauort: 1.OG und 4.OG

Fensteraufteilung in Anlehnung an den Bestand. Die angegebenen Teilungsmaße sind ca.-Maße. Alle Teilungen sind vor der Fertigung am Bestand aufzumessen und entsprechend auszuführen.

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
**05.11.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**05.11.0020 Innenfensterbank**
Lieferung und fachgerechter Einbau einer Innenfensterbank mit einer Ausladung bis 300 mm, Oberfläche weiß, Ausführung ohne Nase. Einschließlich Zuschnitt, seitlicher Anpassungen, Befestigung, Abdichtung der Anschlussfugen sowie sämtlicher erforderlicher Materialien und Nebenarbeiten.
Menge: 0,750 m

**05.11.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**05.11.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 5,000 m

**05.11.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,750 m

**05.11.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 2,000 Stk

#### Abschnitt 05.12 KF-13 4- teilig, b/h=1,350/2,450mm, SSK2

*Hinweis: Ausführung*
Teilung:
Fensterelement ist 4-teilig.

| Gesamtabmessungen: | b/h = ca.1.350/2,450 m |
| --- | --- |
| Befestigungsgrund: | MW |
| Benötigt Brüstung: | Nein |
| Funktion: | Stulp Bedarfsflügel links (Feld: 1, 3) / Stulp Arbeitsflügel Dreh-Kipp rechts (Feld: 2, 4) |
| Anforderungen Schallschutz: | SSK-2 |
| Anforderung Einbruchhemmung: | RC 1N |

 Einbauort: 1.OG und 3.OG

Fensteraufteilung in Anlehnung an den Bestand. Die angegebenen Teilungsmaße sind ca.-Maße. Alle Teilungen sind vor der Fertigung am Bestand aufzumessen und entsprechend auszuführen.

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
**05.12.0010 Lieferung und Montage**
Lieferung und fachgerechte Montage der Fensterelemente einschließlich Herstellung der Bauanschlussfugen nach den geltenden technischen Regeln. Außen schlagregendichte Abdichtung mittels Kompriband, mittig vollständige Hohlraumdämmung mit geeignetem Montageschaum und innen luftdichte Abdichtung mittels Fensteranschlussfolie.

Einschließlich erforderlicher Befestigungsmittel, Anschlussarbeiten, gegebenenfalls notwendiger Verleistungsarbeiten sowie sämtlicher Materialien und Nebenleistungen.
Menge: 2,000 Stk

**05.12.0020 Innenfensterbank**
Lieferung und fachgerechter Einbau einer Innenfensterbank mit einer Ausladung bis 300 mm, Oberfläche weiß, Ausführung ohne Nase. Einschließlich Zuschnitt, seitlicher Anpassungen, Befestigung, Abdichtung der Anschlussfugen sowie sämtlicher erforderlicher Materialien und Nebenarbeiten.
Menge: 1,600 m

**05.12.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**05.12.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 13,000 m

**05.12.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 1,600 m

**05.12.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 4,000 Stk

#### Abschnitt 05.13 KF-15 4- teilig, b/h=1,200/2,700mm, SSK2 - Türelement

*Hinweis: Ausführung*
Teilung:
Fensterelement ist 4-teilig.

| Gesamtabmessungen: | b/h = ca.1.200/2,700 m |
| --- | --- |
| Befestigungsgrund: | MW |
| Benötigt Brüstung: | Nein |
| Funktion: | Stulp Bedarfsflügel links (Feld: 1, 3) / Stulp Arbeitsflügel Dreh-Kipp rechts (Feld: 2, 4) |
| Anforderungen Schallschutz: | SSK-2 |
| Anforderung Einbruchhemmung: | RC 1N |

 Einbauort: 4.OG

Fensteraufteilung in Anlehnung an den Bestand. Die angegebenen Teilungsmaße sind ca.-Maße. Alle Teilungen sind vor der Fertigung am Bestand aufzumessen und entsprechend auszuführen.

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
**05.13.0010 Lieferung und Montage**
Lieferung und fachgerechte Montage der Fensterelemente einschließlich Herstellung der Bauanschlussfugen nach den geltenden technischen Regeln. Außen schlagregendichte Abdichtung mittels Kompriband, mittig vollständige Hohlraumdämmung mit geeignetem Montageschaum und innen luftdichte Abdichtung mittels Fensteranschlussfolie.

Einschließlich erforderlicher Befestigungsmittel, Anschlussarbeiten, gegebenenfalls notwendiger Verleistungsarbeiten sowie sämtlicher Materialien und Nebenleistungen.
Menge: 1,000 Stk

**05.13.0020 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 1,000 Stk

**05.13.0030 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 6,600 m

#### Abschnitt 05.14 KF-16 2- teilig, b/h=0,400/2,250mm, SSK2

*Hinweis: Ausführung*
Teilung:
Fensterelement ist 2-teilig.

| Gesamtabmessungen: | b/h = ca.0,400/2,500 m |
| --- | --- |
| Befestigungsgrund: | MW |
| Benötigt Brüstung: | Nein |
| Funktion: | Dreh-Kipp links / Fenster (Öffnung 1, 2) |
| Anforderungen Schallschutz: | SSK-2 |
| Anforderung Einbruchhemmung: | RC 1N |

Einbauort: 2.OG

Fensteraufteilung in Anlehnung an den Bestand. Die angegebenen Teilungsmaße sind ca.-Maße. Alle Teilungen sind vor der Fertigung am Bestand aufzumessen und entsprechend auszuführen.

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
**05.14.0010 Lieferung und Montage**
Lieferung und fachgerechte Montage der Fensterelemente einschließlich Herstellung der Bauanschlussfugen nach den geltenden technischen Regeln. Außen schlagregendichte Abdichtung mittels Kompriband, mittig vollständige Hohlraumdämmung mit geeignetem Montageschaum und innen luftdichte Abdichtung mittels Fensteranschlussfolie.

Einschließlich erforderlicher Befestigungsmittel, Anschlussarbeiten, gegebenenfalls notwendiger Verleistungsarbeiten sowie sämtlicher Materialien und Nebenleistungen.
Menge: 2,000 Stk

**05.14.0020 Innenfensterbank**
Lieferung und fachgerechter Einbau einer Innenfensterbank mit einer Ausladung bis 300 mm, Oberfläche weiß, Ausführung ohne Nase. Einschließlich Zuschnitt, seitlicher Anpassungen, Befestigung, Abdichtung der Anschlussfugen sowie sämtlicher erforderlicher Materialien und Nebenarbeiten.
Menge: 0,800 m

**05.14.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 2,000 Stk

**05.14.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 10,000 m

**05.14.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 0,800 m

**05.14.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 4,000 Stk

### Bereich 06 Kunststofffenster - Treppenhausfenster

#### Abschnitt 06.01 KF-18, 3-teilig, b/h= ca.1,030/1,500mm, SSK1 -TH

*Hinweis: Ausführung*
Teilung:
Fensterelement ist 3-teilig.

| Gesamtabmessungen: | b/h = ca.1,030 x 1,500 m |
| --- | --- |
| Befestigungsgrund: | MW |
| Benötigt Brüstung: | Nein |
| Glas: | Unten: absturzsichernde Verglasung gemäß DIN 18008-4 |
| Funktion: | Stulp Bedarfsflügel links (Feld: 1) / Stulp Arbeitsflügel Dreh-Kipp rechts (Feld: 2) |
| Anforderungen Schallschutz: | SSK-1 |
| Anforderung Einbruchhemmung: | RC 1N |

 Einbauort: TH-01, 02 und 03

Fensteraufteilung in Anlehnung an den Bestand. Die angegebenen Teilungsmaße sind ca.-Maße. Alle Teilungen sind vor der Fertigung am Bestand aufzumessen und entsprechend auszuführen.

Hinweis: Die Festverglasung ist im Bereich der erforderlichen Umwehrungshöhe als absturzsichernde Verglasung gemäß DIN 18008-4 auszuführen. Der erforderliche Nachweis ist vom Auftragnehmer vorzulegen. Die angegebenen Höhen sind Circa-Maße und entsprechend der tatsächlichen Absturzhöhe sowie der örtlichen Situation anzupassen. Die erforderliche Umwehrungshöhe beträgt mindestens 0,90 m bei Absturzhöhen bis 12,00 m und mindestens 1,10 m bei Absturzhöhen über 12,00 m, jeweils gemessen ab Oberkante Fertigfußboden.

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
**06.01.0010 Lieferung und Montage**
Lieferung und fachgerechte Montage der Fensterelemente einschließlich Herstellung der Bauanschlussfugen nach den geltenden technischen Regeln. Außen schlagregendichte Abdichtung mittels Kompriband, mittig vollständige Hohlraumdämmung mit geeignetem Montageschaum und innen luftdichte Abdichtung mittels Fensteranschlussfolie.

Einschließlich erforderlicher Befestigungsmittel, Anschlussarbeiten, gegebenenfalls notwendiger Verleistungsarbeiten sowie sämtlicher Materialien und Nebenleistungen.
Menge: 12,000 Stk

**06.01.0020 Innenfensterbank**
Lieferung und fachgerechter Einbau einer Innenfensterbank mit einer Ausladung bis 300 mm, Oberfläche weiß, Ausführung ohne Nase. Einschließlich Zuschnitt, seitlicher Anpassungen, Befestigung, Abdichtung der Anschlussfugen sowie sämtlicher erforderlicher Materialien und Nebenarbeiten.
Menge: 15,000 m

**06.01.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 12,000 Stk

**06.01.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 50,000 m

**06.01.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 15,000 m

**06.01.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 24,000 Stk

#### Abschnitt 06.02 KF-19, 1-teilig, b/h= ca.1,030/0,950mm, SSK1 - TH

*Hinweis: Ausführung*
Teilung:
Fensterelement ist 1-teilig.

| Gesamtabmessungen: | b/h = ca.1,030 x 0,950 m |
| --- | --- |
| Befestigungsgrund: | MW |
| Benötigt Brüstung: | Nein |
| Glas: | absturzsichernde Verglasung gemäß DIN 18008-4 |
| Funktion: | Dreh-Kipp links / Fenster (Öffnung 1) |
| Anforderungen Schallschutz: | SSK-1 |
| Anforderung Einbruchhemmung: | RC 1N |

 Einbauort: TH-01, 02 und 03

Fensteraufteilung in Anlehnung an den Bestand. Die angegebenen Teilungsmaße sind ca.-Maße. Alle Teilungen sind vor der Fertigung am Bestand aufzumessen und entsprechend auszuführen.

Das Fenster ist als Dreh-Kipp-Flügel mit absturzsichernder Verglasung gemäß DIN 18008-4 auszuführen. Da die erforderliche Umwehrungshöhe nicht erreicht wird, ist zusätzlich eine dauerhafte Absturzsicherung vor dem Fenster vorzusehen. Ausführung einschließlich Befestigung sowie aller erforderlichen statischen und bauaufsichtlichen Nachweise.

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
**06.02.0010 Lieferung und Montage**
Lieferung und fachgerechte Montage der Fensterelemente einschließlich Herstellung der Bauanschlussfugen nach den geltenden technischen Regeln. Außen schlagregendichte Abdichtung mittels Kompriband, mittig vollständige Hohlraumdämmung mit geeignetem Montageschaum und innen luftdichte Abdichtung mittels Fensteranschlussfolie.

Einschließlich erforderlicher Befestigungsmittel, Anschlussarbeiten, gegebenenfalls notwendiger Verleistungsarbeiten sowie sämtlicher Materialien und Nebenleistungen.
Menge: 3,000 Stk

**06.02.0020 Innenfensterbank**
Lieferung und fachgerechter Einbau einer Innenfensterbank mit einer Ausladung bis 300 mm, Oberfläche weiß, Ausführung ohne Nase. Einschließlich Zuschnitt, seitlicher Anpassungen, Befestigung, Abdichtung der Anschlussfugen sowie sämtlicher erforderlicher Materialien und Nebenarbeiten.
Menge: 3,000 m

**06.02.0030 Demontage und Entsorgung alte Elemente**
Fachgerechte Demontage der vorhandenen Holz- bzw. Kunststofffenster einschließlich Rahmen, Flügeln, Beschlägen und sämtlicher Befestigungsmittel sowie ordnungsgemäße Abfuhr und Entsorgung aller anfallenden Materialien.

Die Demontage ist schonend und ohne Beschädigung der angrenzenden Bauteile und Oberflächen auszuführen. Vor Beginn der Arbeiten sind die im Arbeitsbereich befindlichen Möbel, Bodenflächen und sonstigen Einrichtungsgegenstände fachgerecht und staubdicht abzudecken bzw. zu schützen.

Inklusive sämtlicher erforderlicher Nebenarbeiten, Schutzmaßnahmen, Transport- und Entsorgungskosten.
Menge: 3,000 Stk

**06.02.0040 Beiputzarbeiten in der Laibung**
Fachgerechte Ausführung sämtlicher erforderlicher Beiputz- und Ausbesserungsarbeiten an den inneren und äußeren Fensterlaibungen nach dem Fensteraustausch. Fehlstellen und Beschädigungen sind mit geeignetem, auf den vorhandenen Untergrund abgestimmtem Putzmaterial zu schließen und oberflächenbündig an den Bestand anzuarbeiten.

Inklusive Untergrundvorbereitung, erforderlicher Putzprofile und Armierungsarbeiten sowie sämtlicher Materialien und Nebenleistungen. Eine malerfertige Oberfläche ist herzustellen.
Menge: 9,000 m

**06.02.0050 Absturzsicherndes Fenstergitter, liefern und montieren**
*** Bedarfsposition ohne GB
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 3,000 m

**06.02.0060 Anschlusswinkel Absturzsicherung, Stahl feuerverzinkt, 145x80x120x8 mm, liefern und montieren**
*** Bedarfsposition ohne GB
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 6,000 Stk

### Bereich 07 Fensterzubehör

#### Abschnitt 07.01 Zulage Positionen

**07.01.0010 Zulage Schallschutz SSK3 zur SSK2**
*** Bedarfsposition ohne GB
Zulage zur Herstellung der SSK3
Menge: 1,000 Stk

**07.01.0020 Zulage Einbruchsschutz RC 2**
*** Bedarfsposition ohne GB
Zulage Einbruchschutz RC 3 zur vorherigen Position
Menge: 1,000 Stk

**07.01.0030 Zulage Herstellen Rollladen**
*** Bedarfsposition ohne GB
Herstellen Rollladen,
Rollladenkasten wohnungsseitig

Farbe: weiß
Panzer: PVC Panzer
Farbe: weiß
Bedienung: Gurt mit Übersetzungsgetriebe
Bedienseite: links oder rechts
Breite Höhe ca. siehe vorherige Position
Menge: 1,000 Stk

**07.01.0040 Malerarbeiten nach Fensteraustausch**
*** Bedarfsposition ohne GB
Beschädigte Putz- und Anstrichflächen an den Fensterlaibungen, Sturzbereichen und angrenzenden Wandflächen fachgerecht ausbessern. Lose Bestandteile entfernen, Fehlstellen schließen und die Untergründe für den neuen Anstrich vorbereiten.

Bearbeitete Flächen grundieren und mit einer geeigneten weißen Innenwandfarbe deckend beschichten. Farbton und Oberflächenstruktur sind an den vorhandenen Bestand anzupassen.

Laibungstiefe: ca. 0,40 m
Farbe: Weiß

Inkl. sämtlicher erforderlicher Materialien, Abdeck- und Schutzmaßnahmen, Nebenarbeiten sowie Entsorgung.

Abrechnung: nach tatsächlich ausgeführter Wandfläche.

Einheit: m²
Menge: 535,000 m2

#### Abschnitt 07.02 Belüftung

**07.02.0010 Fensterfalzlüfter-Set, 1 Paar**
Zulage zu den vorbeschriebenen Kunststofffenstern für die Lieferung und fachgerechte Montage eines Fensterfalzlüfter-Sets im Blendrahmen.

Ausführung: 1 Paar Fensterfalzlüfter je Fensterelement, einschließlich aller erforderlichen Befestigungs- und Nebenarbeiten.
Farbe passend zum Fensterrahmen.

Abrechnungseinheit: Paar

Hinweis:

Fenster im Wohnbereich: 137 Stück
Fenster im Treppenhaus:  15 Stück
Menge: 152,000 Stk

**07.02.0020 Fensterlüfter Regelair FFL Plus +1 ÜL**
*** Bedarfsposition ohne GB
Lieferung und Montage Regelair FFL Plus,.selbständig regelnder Fensterfalzlüfter aus Kunststoff zum paarweisen Einbau für Kunststofffenster.
Zulässig nach EnEV und DIN 1946-6
Schlagregendicht

Klassifizierung der Luftdurchlässigkeit nach DIN EN 1026
Nach Vorgabe des Lüftungskonzeptes.
Menge: 1,000 Stk

### Bereich 08 Sonstiges

#### Abschnitt 08.01 Rahmenverbreiterungen

**08.01.0010 Rahmenverbreiterung bis 30 mm**
*** Bedarfsposition ohne GB
Rahmenverbreiterung bis 30 mm
weiß/weiß
Menge: 1,000 m

**08.01.0020 Rahmenverbreiterung von 30 bis 50 mm**
*** Bedarfsposition ohne GB
Rahmenverbreiterung von 30 bis 50 mm
weiß/weiß
Menge: 1,000 m

#### Abschnitt 08.02 Dokumentation

**08.02.0010 Dokumentationsunterlagen**
*** Pauschalposition
Zusammenstellung und Übergabe der Dokumentationsunterlagen für alle in diesem Leistungsverzeichnis enthaltenen Leistungen, bezogen auf Brandenburgische Str. 73, bestehend aus:

Fertigstellungsanzeige / Abnahmebegehren (auch bei Beantragung der Abnahme von Mängeln)

Abnahmeprotokoll

Fachbauleitererklärung / Errichtererklärung

Ansprechpartner mit Telefonnummer für Service und Wartung etc.

Prüfzeugnisse

Übereinstimmungserklärungen, bei Bedarf nach Vorgabe des Brandschutzprüfers zu formulieren

Pflege- und Wartungsanleitungen

Technische Beschreibungen

Herstellerdokumentationen, technische Detailblätter, Stück- und Lieferantenlisten

Baustellenmaterialliste, in der das verwendete Material einschließlich Farbnummern aufzulisten ist

Die einzelnen Anstriche (siehe oben) sind geordnet mit Registerblättern in einem Ordner abzugeben.
Auf der ersten Seite muss sich ein Inhaltsverzeichnis befinden.

Die Unterlagen sind elektronisch einzureichen, es sei denn, es handelt sich um Prüfbücher des Herstellers.
Menge: 1,000 psch

**08.02.0020 Beprobung auf Schadstoffe**
*** Bedarfsposition ohne GB
Herstellen einer Fensteröffnung und Beprobung des Bestands auf Schadstoffe.
Es besteht kein konkreter Schadstoffverdacht, jedoch ist eine Vorab-Beprobung aufgrund des großflächigen Rückbaus durchzuführen.

Beprobung des Bauteils Fenster (Rahmen, Dichtungen, Verglasung) auf Schadstoffe.
Menge: 5,000 m

#### Abschnitt 08.03 Stundenlohnarbeiten

**08.03.0010 Stundenlohnarbeiten Facharbeiter**
*** Bedarfsposition ohne GB
Stundenlohnarbeiten
Stundenlohnarbeiten eines Facharbeiters für Arbeiten auf
Anweisung der örtlichen Bauleitung.
Menge: 20,000 Std

**08.03.0020 Stundenlohnarbeiten Helfer**
*** Bedarfsposition ohne GB
Stundenlohnarbeiten Helfer
Stundenlohnarbeiten eines Helfers Arbeiten auf
Anweisung der örtlichen Bauleitung.
Menge: 15,000 Std
